# Errichtung einer Carportanlage
Angebotsaufforderung (GAEB DA XML 3.2, DA83)
Projekt: 2026-LWL-LRA-04
Währung: EUR
Vergabeart: Freihändige Vergabe
Auftraggeber: Landkreis Ludwigslust-Parchim, Landratsamt Ludwigslust, Garnissonsstraße 1, 19288 Ludwigslust, Telefon 03871-7221003, E-Mail ronny.knoll@kreis-lup.de; DV-Nummer: LOS05; Vergabenummer: LOS05
Erstellt mit: BECHMANN AVA 2026.20/ GXML Toolbox V3.3 R20210630, BECHMANN AVA 2026.20, 18.09.2026

## Zusätzlicher Text
Leistungsverzeichnis
über

Beton- und Stahlbetonarbeiten (Fundamente)

Bauherr:  Landkreis Ludwigslust - Parchim
  FD10 - Gebäudemanagement
  Putlitzer Straße 25
  19370  Parchim

Projekt:  Landratsamt Ludwigslust

  Garnissonsstraße 1
  19288  Ludwigslust

  Errichtung einer Carportanlage

## Los05 Beton- und Stahlbetonarbeiten (Fundamente)
Datum: 18.09.2026

*Hinweis: Vorbemerkungen*
Vorbemerkungen

Der bei den Arbeiten anfallende Schutt (Bauschutt, Verpackungsmaterial, sonstige Abfälle) ist in Behältern zu sammeln und regelmäßig unter Beachtung der entsprechenden gesetzlichen Bestimmungen, bzw. technischen Regeln umwelt- und fachgerecht zu entsorgen. Dabei ist auf sortenreine Entsorgung und besonders darauf zu achten, dass schadstoffbelastete Abfälle nicht mit unbelasteten gemischt werden. Bei allen Abbruchpositionen sind die Aufwendungen für Abbruch, Transport einschl. Containerbereitstellung sowie gesetzeskonformer Entsorgung und Kippgebühr mit zu erfassen und in den EP einzukalkulieren.

Die tägliche Grobreinigung und eine besenreine Säuberung der Baustelle vor dem Wochenende sowie bei tagelangen Arbeitsunterbrechungen haben zwingend zu erfolgen. Die Kosten sind mit einzukalkulieren. Baustrom und Bauwasser werden kostenfrei zur Verfügung gestellt. Verteilung auf der Baustelle ist Sache des AN und wird nicht gesondert vergütet. Die Toiletten im jeweiligen Objekt stehen zur Verfügung.

Bei der Bearbeitung des Angebots sind vollinhaltlich die Bestimmungen der Vergabe- und Vertragsordnung für Bauleistungen (VOB) in ihrer neuesten Fassung zu beachten und einzuhalten, insbesondere die Hinweise auf zu beachtende DIN-Vorschriften sowie die Vorschriften und Hinweise der Hersteller- und Lieferfirmen. Die einschlägigen technischen Bestimmungen sowie die Unfallverhütungsvorschriften (UVV) sind selbstverantwortlich zu beachten, Kosten daraus sind in die Einheitspreise einzukalkulieren. Sicherheitsmaßnahmen zur Abwendung von Gefahren hat der Auftragnehmer sofort durchzuführen. Er haftet bei Unterlassung für eintretende Schäden.

Lagermöglichkeiten sind auf der  Baustelle vorhanden. Vor Anlieferung ist der Lagerplatz unbedingt mit der Bauleitung abzustimmen. Entstandene Kosten durch zusätzlichen Transport auf der Baustelle werden nicht vergütet.

Mit der Angebotsabgabe erklärt der Bieter, dass seine angebotenen Leistungen in allen Teilen den Forderungen des DIN, Werksvorschriften und Richtlinien entsprechen und alle für die fertige Erstellung der Leistungen benötigen Materialien, Hilfsmittel und Arbeitsvorgänge in seinen Preisen kostenmäßig erfasst und einkalkuliert sind. Sämtliche Einheitspreise sind Festpreise und behalten ihre Gültigkeit bis zur Gesamtfertigstellung der Bauleistungen. Nachforderungen, insbesondere für Erhöhungen von Material- und Nebenkosten sowie Lohnerhöhungen sind ausnahmslos ausgeschlossen. Dies gilt auch für Stundenlohnarbeiten. Preise für etwaige Zusatz- und Nachtragsarbeiten sind nach den Preisen des dem Vertrag zugrunde liegenden Angebots zu ermitteln bzw. werden danach abgerechnet. Ohne schriftlichen Auftrag dürfen keine Zusatz- und Nachtragsarbeiten ausgeführt werden.

Enthalten die Verdingungsunterlagen nach Auffassung des Bieters Unklarheiten, die die Preisermittlung beeinflussen könnten, so hat der Bieter den Auftraggeber vor Angebotsabgabe schriftlich darauf hinzuweisen. Nach Auftragserteilung kann sich der Auftragnehmer nicht mehr auf etwaige Unklarheiten oder Widersprüchlichkeiten in der Ausschreibung berufen.

Wettbewerbsbeschränkende Absprachen von Bietern führen zum Ausschluss bei dem Vergabeverfahren.

Aufmaß und Abrechnung erfolgt nach einem, vom Unternehmer aufzustellendem, prüfbaren Aufmaß, entsprechend VOB neuster Fassung. Entsprechende Aufmaße sind auch jeder Abschlagsrechnung beizulegen. Der Auftraggeber behält sich vor, Leistungen in zeitlichen Abständen getrennt ausführen zu lassen.

*Hinweis: Aufgabenstellung*
Aufgabenstellung

Das Landratsamt befindet sich in der Garnisonsstraße 1 in 19288 Ludwigslust.

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Auszug aus dem Lageplan

Rund um den Gebäudekomplex sind verschiedene Parkplatzmöglichkeiten angeordnet. Die neu zu beplanenden Flächen sind in drei Abschnitte geteilt. (teil 1, 2, 3 → siehe rot gekennzeichnete Rechtecke im Lageplan)
Südlich von Haus A ist im Zusammenhang mit den Bauarbeiten im Teil 1 (südlich von Haus A ist die Erneuerung der Parkplatzflächen sowie eine Neuerrichtung einer Carportanlage geplant. Für die Carportanlage werden Fundamente benötigt, deren benötigte Leistungen im Folgendem beschrieben sind.

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Ansicht geplante Carportanlage

Bauseitige Leistungen:
- Eine Einmessung der Gebäudepunkte erfolgt bauseits.
- Im Vorfeld der Gründungsmaßnahmen (Fundamenterstellung) werden im Bereich der vom Carport rückseitigen Zufahrt eine Winkelstützwand (über Los 1 – Tiefbauarbeiten) errichtet. Die Auffüllung des Aushubbereichs bis Unterkante Gründung erfolgt ebenfalls im Los 1
- Lagerflächen
- Baustrom- und Bauwasser
- Fundamenterder

Plananlagen:
- 2026-09-08 Stabstahlbiegeliste Stb.-Streifenfundamente 04.09.2026
- 2026-09-07 Grundriss Gründung 1_Änd 03.09.2026
- 2026-09-07 Höhenschnitt Gründung 1_Änd 03.09.2026
- 2026-09-07 Bewehrung Stb.-Streifenfundamente 04.09.2026
- 2026-09-07 Schalung Stb.-Streifenfundamente 04.09.2026

**1 Baustelleneinrichtung/ -räumung**
Baustelleneinrichtung und -beräumung
Baustelle einrichten und räumen für den Bereich dieses Leistungsverzeichnisses.
Im Preis eingeschlossen sind: An- und Abfuhr, Ab- und Aufladen, Umbauen und Vorhalten aller für die
Bauausführung erforderlichen Einrichtungen wie Geräte, Maschinen, Absperrung und Beleuchtung der Baustelle.
Heranbringen von Wasser und Strom von den vom Auftraggeber bezeichneten Stellen bis zur jeweiligen
Anschlussstelle im Bereich der Baustelle.
Menge: 1,000 St

**2 Schnurgerüste erstellen**
Schnurgerüste erstellen
Schnurgerüste, bestehend aus 2 Pfosten + Querlatte für bauseitige Einmessung der Fundamentaußenpunkte + Stützenachsen und nach Beendigung der Arbeiten entfernen und entsorgen
Menge: 17,000 St

**3 Trennlage PE-Folie, d = 0,2 mm, einlagig**
Trennlage PE-Folie, d = 0,2 mm, einlagig, unter Streifenfundament
Trennlage aus PE-Folie (d = 0,2 mm), einlagig, fachgerecht mit
Stoßüberdeckung mind. 40 cm auf Sauberkeitsschicht liefern und
einbringen, Aufmaß nach einfacher Sichtfläche.
Menge: 58,200 m²

**4 Sauberkeitsschicht**
Ortbeton Sauberkeitsschicht, Untergrund waagerecht, obere Betonfläche waagerecht, als unbewehrter Beton, Normalbeton C 8/10 DIN EN 206-1, DIN 1045-2, Expositionsklasse X0, kein Korrosions- oder Angriffsrisiko, Feuchtigkeitsklasse Betonkorrosion, in feuchter Umgebung WF, Dicke 5 cm
Menge: 58,200 m²

**5 Bewehrung liefern und verlegen**
Bewehrung liefern und verlegen
Bewehrung (Stabstahl mit Querrippen) gemäß Biegestahlliste und nach Verlegeplan liefern und verlegen.
Pos. 2.1a und Pos. 2.2a der Statik
Durchmesser: Bügel 8mm (a=25cm) + Stabstahlbewehrung oben und unten je 4 Stk. a 10mm
Betonstahl: B500A (nach DIN 488-2)
bei guten Verbundbedingungen (nach DIN EN 1992-1-1)
Menge: 820,000 kg

**6 Schalung Streifenfundamente**
Schalung Streifenfundamente
Seitliche zweihäuptige Schalung liefern, kraftschlüssig aufbauen, fachgerecht abspannen und nach dem Erhärten des Betons rückstandsfrei entfernen. Einzukalkulieren sind die notwendigen Abstandhalter und Verteilereisen. Die Konstruktion muss dem Frischbetondruck formstabil standhalten.
Fundamentmaße: Höhe x Höhe: 0,60m x 0,60m
Schalsystem nach Wahl des Auftragnehmers
angebotenes Schalungssystem: '........................'

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Grundriß

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
Schnitt
Menge: 88,104 m²

**7 Fundament aus Beton C 25/30**
Fundament aus Beton C 25/30 DIN EN 206-1, DIN 1045-2, als Stahlbeton, Überwachungsklasse 1 DIN 1045-3, Expositionsklasse Frostangriff ohne Taumittel XF1, Expositionsklasse Bewehrungskorrosion, ausgelöst durch Karbonatisierung XC4, Feuchtigkeitsklasse Betonkorrosion, in feuchter Umgebung WF, Maße H x B 0,60 x 0,60 m (Längsseiten) / 0,60 x 0,60 m (Giebelseiten)
Menge: 26,200 m³

**8 Stundensatz Facharbeiter**
Stundensatz für Facharbeiter für zusätzliche Leistungen,
die nicht Bestandteil des Leistungsverzeichnisses sind
und nur auf Anordnung der Bauleitung und gegen
Nachweis erbracht werden
Menge: 5,000 h

## Zusätzlicher Text
Zu den Vergabe- und Vertragsbedingungen wird ein Preisnachlaß in Höhe von  ____% gewährt.
